# Wohnhaus Friedensstrasse/ Lebenshilfe (Wohnen Am Weinberg)
Angebotsaufforderung (GAEB DA XML 3.3, DA83)
Projekt: 15_2023
Währung: EUR
Bieterkommentare zugelassen: nein
Auftraggeber: Lebenshilfe Harzkreis-Quedllinburg gGmbH, Quedlinburger Strasse 2, 06502 Thale / OT Weddersleben, Telefon 03946 9810-0, E-Mail info@lebenshilfe-hz-qlb.de; DV-Nummer: 11
Erstellt mit: COSOBA-AVA-SYSTEM V8/ GXML Toolbox V3.3 R20230503, AVA.relax, 18.01.2026

## 11 Maler + Boden
Datum: 15.01.2025

### Gewerk 011 Maler- und Bodenbelagsarbeiten

*Hinweis: Vorbemerkungen*
Vorbemerkungen

Bauvorhaben:
Neubau: Wohnen am Weinberg, Friedensstrasse 4, 06502 Thale/ OT Weddersleben

Leistung:
Maler- und Bodenbelagsarbeiten

Leistungszeitraum, gesamt:
März 2025 bis Juli 2026, 17 Monate

Leistungszeitraum, Fliesen:
April-Juli 2026, 12 Wochen

Hinweis:
Der Bauherr behält sich vor Teilleistungen nicht abzurufen und Leistungszeiträume zu ändern.

Ausführungshinweis:
Temporäre Sicherungsmassnahmen, Absteifungen sind einzukalkulieren, sie sind Leistungsbestandteil und werden nicht nochmals explizit abgefragt.

Bauseits werden keine Hebezeuge zur Verfügung gestellt.

Es wird darauf hingewiesen, dass entsprechend DIN 18299, Punkt 4. Baustelleneinrichtungen Nebenleistungen des AN sind.

Ausführungsgrundlagen:
DIN 18299Allgemeine Regelungen für Bauarbeiten jeder Art
DIN 18363Malerarbeiten
DIN 18365Bodenbelagsarbeiten
DIN 18366Tapezierarbeiten
-------------------------------------------------------------------------------------------------------------

Vertragsgrundlagen: VOB/B + C in aktueller Fassung

#### Titel 011.01 Malerarbeiten Wände

**011.01.001 Reinigung des Untergrundes**
Reinigung des Untergrundes über den Umfang der Nebenleistungen DIN 18363 hinaus.
Ausführung nur in Abstimmung mit, und Freigabe durch den Bauherrn/ Bauherrenvertreter
Reinigung der Flächen von groben Verschmutzungen wie Gipsreste, Mörtelreste, Farbreste und Öle, soweit nicht durch den AN verursacht.
Abrechnung nach örtlicher Freigabe und örtlichem Aufmass.
Menge: 845,000 m²
DIN 276-08: 345

**011.01.002 Grundierung**
Fläche von Wänden und Fensterleibungen, mit lösemittelfreiem Putzgrundanstrichstoff vorbereiten.
Höhe bis 5,00 m.
Untergrund: Kalkzementputz, Trockenbau

Erzeugnis: '............................................' (vom Bieter auszufüllen)
Menge: 845,000 m²
DIN 276-08: 345

**011.01.003 Fleckspachteln, Einzelflächen**
*** Bedarfsposition ohne GB
Fleckspachteln mit Dispersionsspachtelmasse,
Ausführung an Innenwänden.
Ausführung in Einzelflächen
Annahme: 30% der Fläche
Ausführung nur in Abstimmung mit, und Freigabe durch den Bauherrn/ Bauherrenvertreter
Menge: 255,000 m²
DIN 276-08: 345

**011.01.004 Liefern von Tapeten, Glattvlies**
Glattvliestapete, Glatte Oberfläche, liefern
130 g
Abrechnung nach tapezierter Fläche.
Untergrund: Trockenbau
Menge: 845,000 m²
DIN 276-08: 345

**011.01.005 Tapezieren von Tapeten, Glattvlies**
Tapezieren von Tapeten mit Dispersionskleber laut Herstellerangaben.
Vliestapeten
inkl. aller Zuschnitte
Untergrund: Trockenbau
Menge: 845,000 m²
DIN 276-08: 345

**011.01.006 Anstrich Dispersionsfarbe, deckend**
Dispersionsfarbe, wasserbasierend, deckend durch 2-fachen Anstrich liefern und aufbringen
Untergründe: roher Kalkzementputz, Vlies
incl. Anstrich der Tür- und Fensterleibungen
Nassabrieb: Klasse 2
Farbton nach Angabe Bauherr, hell getönt
Abrechnung nach m²
Menge: 845,000 m²
DIN 276-08: 345

**011.01.007 Zulage, Anstrich wie vor, jedoch mit Silikatfarbe.**
Menge: 845,000 m²
DIN 276-08: 345

**011.01.008 Zulage für Anstrich mit hoher Nassabriebklasse**
Zulage für Anstrich mit hoher Nassabriebklasse
für Wände mit hoher Beanspruchung
Menge: 634,000 m²
DIN 276-08: 345

#### Titel 011.02 Malerarbeiten Decken, Trockenbau

DIN 276-08: 353

**011.02.001 Reinigung des Untergrundes**
Reinigung des Untergrundes
Reinigung des Untergrundes über den Umfang der Nebenleistungen DIN 18363 hinaus.
Ausführung nur in Abstimmung mit, und Freigabe durch den Bauherrn/ Bauherrenvertreter
Reinigung der Flächen von groben Verschmutzungen wie Gipsreste, Mörtelreste, Farbreste und Öle, soweit nicht durch den AN verursacht.
Abrechnung nach örtlicher Freigabe und örtlichem Aufmass.
Menge: 191,000 m²
DIN 276-08: 353

**011.02.002 Grundierung**
Grundierung
Fläche von Decken, mit lösemittelfreiem Putzgrundanstrichstoff vorbereiten.
Höhe bis 5,00 m
Untergrund: Beton, Kalkzementputz, Trockenbau

Erzeugnis: '............................................' (vom Bieter auszufüllen)
Menge: 191,000 m²
DIN 276-08: 353

**011.02.003 Sonderspachtelung Q3**
*** Bedarfsposition mit GB
Sonderspachtelung Q3

Sonderspachtelung der Qualiltät Q3 an angehängten Decken.
Ausführung nach Freigabe durch den Auftraggeber.
Menge: 137,000 m²
DIN 276-08: 353

**011.02.004 Spachtelarbeiten Fehlstellen**
Spachtelarbeiten Fehlstellen
Fleckspachteln mit Dispersionsspachtelmasse,
Ausführung an Decken
Ausführung in Einzelflächen
Annahme 30% der Fläche
Ausführung nur in Abstimmung mit, und Freigabe durch den Bauherrn/ Bauherrenvertreter
Menge: 33,000 m²
DIN 276-08: 353

**011.02.005 Liefern von Tapeten, Glattvlies**
Liefern von Tapeten, Glattvliese
Glattvliestapete, Glatte Oberfläche, liefern
130 g
Abrechnung nach tapezierter Fläche.
Menge: 191,000 m²
DIN 276-08: 353

**011.02.006 Tapezieren von Tapeten, Glattvlies**
Tapezieren von Tapeten, Glattvlies
Tapezieren von Tapeten mit Dispersionskleber laut Herstellerangaben.
Vliestapeten
inkl. aller Zuschnitte
Menge: 191,000 m²
DIN 276-08: 353

**011.02.007 Anstrich Dispersionsfarbe, deckend**
Anstrich Dispersionsfarbe, deckend
Dispersionsfarbe, wasserbasierend, deckend durch 2-fachen Anstrich liefern und aufbringen
Untergründe: Beton, Glattvlies
Farbton nach Angabe Bauherr, weiss
Menge: 191,000 m²
DIN 276-08: 353

**011.02.008 Zulage Silikatfarbe**
Zulage Silikatfarbe

Anstrich auf Untergrund wie vor, jedoch mit Silikatfarbe
Menge: 191,000 m²
DIN 276-08: 353

#### Titel 011.03 Malerarbeiten Decken, Holz

DIN 276-08: 353

**011.03.001 Reinigung des Untergrundes**
Reinigung des Untergrundes
Reinigung des Untergrundes über den Umfang der Nebenleistungen DIN 18363 hinaus.
Ausführung nur in Abstimmung mit, und Freigabe durch den Bauherrn/ Bauherrenvertreter
Reinigung der Flächen von groben Verschmutzungen wie Gipsreste, Mörtelreste, Farbreste und Öle, soweit nicht durch den AN verursacht.
Abrechnung nach örtlicher Freigabe und örtlichem Aufmass.
Menge: 184,000 m²
DIN 276-08: 353

**011.03.002 Lasur, 2-fach**
Lasur, 2-fach

lasierender Anstrich der Brettsperrholzdecken
2-facher Anstrich mit Vor- und Schlussanstrich
Farbe: hell, RAL-Standard; Bemusterung vor Ausführung

Erzeugnis: '............................................' (vom Bieter auszufüllen)
Menge: 184,000 m²
DIN 276-08: 353

#### Titel 011.04 Malerarbeiten, Sonstige

**011.04.001 Facharbeiterstunden**
Stundenlohnarbeiten durch Arbeitskräfte auf Anordnung des AG ausführen.
Verrechnungssatz für die jeweilige Arbeitskraft umfasst sämtliche Aufwendungen wie Lohn- und Gehaltskosten, Lohn- und Gehaltsnebenkosten, Zuschläge, lohngebundene und lohnabhängige Kosten, sonstige Sozialkosten, Gemeinkosten, Wagnis und Gewinn.
Zuschläge für Nacht-, Sonntags- und Feiertagsarbeit werden gesondert vergütet.
Facharbeiterstunden.
Menge: 5,000 h
DIN 276-08: 345

**011.04.002 Helferstunden**
Stundenlohnarbeiten durch Arbeitskräfte auf Anordnung des AG ausführen.
Verrechnungssatz für die jeweilige Arbeitskraft umfasst sämtliche Aufwendungen wie Lohn- und Gehaltskosten, Lohn- und Gehaltsnebenkosten, Zuschläge, lohngebundene und lohnabhängige Kosten, sonstige Sozialkosten, Gemeinkosten, Wagnis und Gewinn.
Zuschläge für Nacht-, Sonntags- und Feiertagsarbeit werden gesondert vergütet.
Helferstunden.
Menge: 5,000 h
DIN 276-08: 345

**011.04.003 Acrylfugen**
Verfugung mit Acryl.
Menge: 1259,000 m
DIN 276-08: 345

#### Titel 011.05 Bodenbelagsarbeiten

DIN 276-08: 352

**011.05.001 Untergrund reinigen**
Reinigen des Untergrundes von allen Verschmutzungen zur Vorbereitung für das Verlegen der Feuchtigkeitsisolierung und Grundierung. Ausführung im Wandbereich. Ausführung nach Angabe der Bauleitung. Das Schuttmaterial ist zu entsorgen.
Über die Nebenleistungen der DIN 18299 ATV und DIN 18365 Bodenbelagsarbeiten hinaus.
Menge: 320,000 m²
DIN 276-08: 352

**011.05.002 Randstreifen, Überstand abschneiden**
Abschneiden des Überstandes von Randstreifen der Dämmschicht und der Abdeckung.
Menge: 272,000 m
DIN 276-08: 352

**011.05.003 Kraftschlüssiges Schließen von Arbeitsfugen**
Kraftschlüssiges Schließen von Arbeitsfugen
und Rissen des Untergrundes mit Reaktionsharz.
Produktangabe Bieter:........................................................
Menge: 10,000 m
DIN 276-08: 352

**011.05.004 Voranstrich**
Voranstrich des Untergrunds aus Zementestrich, mit Dispersionsbeschichtungsstoff, lösemittelfrei

Erzeugnis: '............................................' (vom Bieter auszufüllen)
Menge: 320,000 m²
DIN 276-08: 352

**011.05.005 Spachteln des Untergrunds aus Zementestrich**
Ganzflächiges Spachteln des Untergrunds aus Zementestrich, mit faserverstärkter Ausgleichsmasse.
Ausführung nach besonderer Anweisung AG
Dicke: bis 3 mm

Erzeugnis: '............................................' (vom Bieter auszufüllen)
Menge: 320,000 m²
DIN 276-08: 352

**011.05.006 Desingboden als Planke, Nutzschicht 0,3 mm liefern und verlegen**
Desingboden als Planke, Nutzschicht 0,3 mm liefern und verlegen

Farbe nach Standard-Katalog, nach Wahl AG
Menge: 320,000 m²
DIN 276-08: 352

**011.05.007 Holz-Sockelleiste, Buche**
Sockelleiste aus Buche
Querschnitt 20 mm x 60 mm.
Vorderkante gefast, seitlicher Abschluss gefast
Farbe: Holzoptik, lasiert

Untergrund: Putz
Einschliesslich Ecken, Enden, Anarbeitungen (z.B. Zargen) und Endkappen
Menge: 272,000 m
DIN 276-08: 352

**011.05.008 Bodenabschluss/ Übergangsprofil**
Übergangsprofil aus Messing
an den Bodenbelags einseitig anschliessen und durch Kleben befestigen.
Einzellängen bis 1,20 m
Menge: 18,000 m
DIN 276-08: 352

**011.05.009 Erstreinigung/ Erstpflege**
Erstreinigung und Erstpflege des Boden nach Verlegung, gem. Herstellerangabe.
Menge: 320,000 m²
DIN 276-08: 352

#### Titel 011.06 Bodenbeschichtungen, Technik

**011.06.001 Reinigen**
Reinigen
Reinigen der Betonoberfläche durch schleifen und saugen
Menge: 24,000 m²
DIN 276-08: 325

**011.06.002 Grundierung**
Grundierung
Grundierung auf Estrich im System der Beschichtung als Vorarbeit
angewendetes System :

Erzeugnis: '............................................' (vom Bieter auszufüllen)
Menge: 24,000 m²
DIN 276-08: 325

**011.06.003 Füllschnur**
Füllschnur
Lieferung und Einbau Füllschnur, vorkomprimiert, zum Ausstopfen von Fugen.
Fugen bis 20 mm
Menge: 29,000 m
DIN 276-08: 325

**011.06.004 PU-Fugenmaterial**
PU-Fugenmaterial
Verschluss von Fugen mit PU-Fugenmaterial
Farbton wie Epoxidharzbeschichtung.
Menge: 29,000 m
DIN 276-08: 325

**011.06.005 Hohlkehle an Wand, 4 cm**
Hohlkehle an Wand, 4 cm
Der Boden-Wandübergang ist im Epoxysystem mit materialverträglichen Produkten in Form einer Hohlkehle zur verschliessen und zu überdecken
Übergang zu Boden-Wand ist homogen herzustellen
Höhe der Hohlkehle mind. 4 cm
Menge: 29,000 m
DIN 276-08: 325

**011.06.006 Epoxidharzbeschichtigung, 0,5 mm, rutschfest, R10**
Epoxidharzbeschichtigung, 0,5 mm, rutschfest, R10

Beschichten ds Estrichs mit Mehrkomponenten-Kunstharz Epoxid,
Dicke 0,5 mm.
Beanspruchung mechanisch,
mit Einstreuung Rutschfestigkeit R10
Menge: 24,000 m²
DIN 276-08: 325

**011.06.007 Epoxidharzsockel, Höhe 10 cm,**
Epoxidharzsockel, Höhe 10 cm,
Epoxidharzsockel herstellen, Materialgleich mit Flächenbeschichtung.

Sockelhöhe: 10 cm
Menge: 29,000 m
DIN 276-08: 325
